# Gelosia de lamel·les de placa laminada compacta d'alta pressió (HPL), sistema "FUNDERMAX"

- Propietat de l'arxiu: CYPE Ingenieros S.A.
- Format: FIEBDC-3/2016
- Programa: Generador de preus de la construcció. CYPE Ingenieros, S.A.
- Data: 12/06/2024
- Divisa: EUR
- Costos indirectes: 3 %
- IVA: 21 %

## L Fusteria, manyeria, vidres i proteccions solars

### LS Proteccions solars

#### LSZ Gelosies

**LSZ055** m² Gelosia de lamel·les de placa laminada compacta d'alta pressió (HPL), sistema "FUNDERMAX".
Gelosia fixa amb lamel·les orientables realitzades amb placa laminada compacta d'alta pressió (HPL) Max Exterior "FUNDERMAX", de 10 mm d'espessor, 1200 mm d'amplada màxima, textura setinada: NT i acabat Colour color a escollir, col·locades sobre subestructura composta per testeres d'alumini, eixos de pivotació d'acer inoxidable i marc de perfils tubulars lacats. Inclús platines per a fixació mitjançant cargolat en obra de fàbrica amb tacs de niló i cargols d'acer.
Inclou: Replanteig. Presentació i anivellació. Resolució de les unions de la subestructura als paraments. Muntatge d'elements complementaris.
Criteri d'amidament de projecte: Superfície mesurada segons documentació gràfica de Projecte, deduint els buits de superfície major de 3 m².
Criteri de mesura d'obra: Es mesurarà la superfície realment executada segons especificacions de Projecte, deduint els buits de superfície major de 3 m².

| Codi | Ut | Descripció | Rendiment | Preu | Import |
|---|---|---|---|---|---|
| mt26aaa033a | U | Ancoratge mecànic amb tac de niló i cargol d'acer galvanitzat, de cap aixamfranat. (material) | 4 | 0.29 | 1.160 |
| mt12fmx200oaa1 | m² | Gelosia fixa de lamel·les orientables, realitzada amb placa laminada compacta d'alta pressió (HPL) Max Exterior "FUNDERMAX", de 10 mm d'espessor, acabat Colour, color a escollir, textura setinada: NT, a base de resines termoenduribles de acrilo-poliuretà, reforçada de forma homogènia amb fibres de fusta certificada FSC o PEFC, amb superfície decorativa no melamínica i propietats antigrafiti durant tota la seva vida útil, tipus EDF segons UNE-EN 438-2, amb resistència als rajos ultraviolat no inferior a 4-5 en contrastar amb l'escala de grisos segons UNE-EN 20105-A-02. (material) | 1 | 243.71 | 243.710 |
| mo018 | h | Oficial 1ª serraller. (mà d'obra) | 0.431 | 28.86 | 12.439 |
| mo059 | h | Ajudant serraller. (mà d'obra) | 0.431 | 25.36 | 10.930 |
| % | % | Costos directes complementaris | 2 % | 268.239 | 5.365 |
|  |  | Costos directes |  |  | 273.604 |

Residus:
- col·locació: mt26aaa033a Ancoratge mecànic amb tac de niló i cargol d'acer galvanitzat, de cap aixamfranat; factor de residu 0.00430435
- col·locació: mt12fmx200oaa1; factor de residu 0.024

## Recursos

**mt26aaa033a** U Ancoratge mecànic amb tac de niló i cargol d'acer galvanitzat, de cap aixamfranat
Dades tècniques: Cost energètic 1.599 MJ; Emissió de CO2 0.133 kg; Codi LER 17 04 05; Massa de l'element 0.046 kg; Volum 0.000022 m3
Residus:
- embalatge: re150101 Envasos de paper i cartró. (component de residu); rendiment 0.001 kg; Codi LER 15 01 01; Massa de l'element 1 kg; Volum 0.001333 m3

**mt12fmx200oaa1** m² Gelosia fixa de lamel·les orientables
Dades tècniques: Cost energètic 926.500 MJ; Emissió de CO2 23.914 kg; Codi LER 17 09 04; Massa de l'element 13.5 kg; Volum 0.009 m3
Residus:
- embalatge: re170203 Plàstic. (component de residu); rendiment 0.032 kg; Codi LER 17 02 03; Massa de l'element 1 kg; Volum 0.001667 m3
